# Betão ciclópico

- Propriedade do ficheiro: CYPE Ingenieros S.A.
- Formato: FIEBDC-3/2016
- Programa: Gerador de preços para construção civil. CYPE Ingenieros, S.A.
- Data: 21/10/2021
- Moeda: EUR
- Custos indirectos: 3 %
- IVA: 23 %

## C Fundações

### CH Betões, aços e cofragens

#### CHH Betões

**CHH010** m³ Betão ciclópico.
Betão ciclópico, realizado com betão C12/15 (X0(P); D25; S3; Cl 1,0) fabricado em central e betonagem desde camião (60% de volume) e rachão de tamanho máximo 25 cm (40% de volume), para formação de fundação.
Inclui: Betonagem e compactação do betão. Colocação das pedras no betão fresco. Cura do betão.
Critério de medição de projecto: Volume teórico, segundo documentação gráfica de Projecto.
Critério de medição de obra: Medir-se-á o volume teórico executado segundo especificações de Projecto, sem incluir os incrementos por excessos de escavação não autorizados.

| Código | Un | Descrição | Rendimento | Preço | Importância |
|---|---|---|---|---|---|
| mt10hmf020bb | m³ | Betão simples C12/15 (X0(P); D25; S3; Cl 1,0), fabricado em central, segundo NP EN 206-1. (material) | 0.66 | 91.07 | 60.106 |
| mt01arg110a | m³ | Rachão de tamanho máximo 25 cm. (material) | 0.4 | 14.5 | 5.800 |
| mo045 | h | Oficial de 1ª estruturista, em trabalhos de betonagem. (mão de obra) | 0.11 | 20.01 | 2.201 |
| mo092 | h | Ajudante de estruturista, em trabalhos de betonagem. (mão de obra) | 0.11 | 19.53 | 2.148 |
| mo113 | h | Operário não qualificado construção. (mão de obra) | 0.88 | 18.15 | 15.972 |
| % | % | Custos directos complementares | 2 % | 86.227 | 1.725 |
|  |  | Custos directos |  |  | 87.952 |

Resíduos:
- colocação: mt10hmf020bb Betão simples C12/15 (X0(P); D25; S3; Cl 1,0), fabricado em central, segundo NP EN 206-1; factor de resíduo 0.00325502
- colocação: mt01arg110a Rachão de tamanho máximo 25 cm; factor de resíduo 0.00845599

## Recursos

**mt10hmf020bb** m³ Betão simples C12/15 (X0(P); D25; S3; Cl 1,0), fabricado em central, segundo NP EN 206-1
Dados técnicos: Custo energético 1104.000 MJ; Emissão de CO2 207.000 kg; Código LER 17 01 01; Massa do elemento 2300 kg; Volume 1.533333 m3

**mt01arg110a** m³ Rachão de tamanho máximo 25 cm
Dados técnicos: Custo energético 292.500 MJ; Emissão de CO2 15.600 kg; Código LER 01 04 08; Massa do elemento 1950 kg; Volume 1.3 m3
