# Fornecimento e instalação de depósito para reserva de água contra incêndios de 12 m³ de capacidade

- Propriedade do ficheiro: CYPE INGENIEROS, S.A.
- Formato: FIEBDC-3/2002
- Moeda: EUR
- Custos indirectos: 3.00 %
- IVA: 23.00 %

## I Instalações

### IO Contra incêndios

#### IOB Redes de incêndio armadas

**IOB020** Ud Fornecimento e instalação de depósito para reserva de água contra incêndios de 12 m³ de capacidade, pré-fabricado de poliéster, colocado na superfície, em posição vertical. Inclusive válvula de flutuador de 1 1/2" de diâmetro para ligar com o ramal de ligação, interruptores de nível, válvula de bola de 50 mm de diâmetro para esvaziamento e válvula de corte de borboleta de 1 1/2" de diâmetro para ligação ao grupo de bombagem.
Fornecimento e instalação de depósito para reserva de água contra incêndios de 12 m³ de capacidade, pré-fabricado de poliéster, colocado na superfície, em posição vertical. Inclusive válvula de flutuador de 1 1/2" de diâmetro para ligar com o ramal de ligação, interruptores de nível, válvula de bola de 50 mm de diâmetro para esvaziamento e válvula de corte de borboleta de 1 1/2" de diâmetro para ligação ao grupo de bombagem.
Inclui: Marcação. Colocação do depósito. Montagem, ligação e verificação do seu correcto funcionamento.
Critério de medição de projecto: Número de unidades previstas, segundo documentação gráfica de Projecto.
Critério de medição de obra: Medir-se-á o número de unidades realmente executadas segundo especificações de Projecto.

| Código | Un | Descrição | Rendimento | Preço | Importância |
|---|---|---|---|---|---|
| mt41aco100a | Ud | Depósito de poliéster, de 12 m³, 2450 mm de diâmetro, colocado na superfície, em posição vertical, para reserva de água contra incêndios. (material) | 1.000 | 1660.00 | 1660.00 |
| mt41aco200e | Ud | Válvula de flutuador de 1 1/2" de diâmetro, para uma pressão máxima de 8 bar, com corpo de latão, bóia esférica roscada de latão e obturador de borracha. (material) | 1.000 | 172.68 | 172.68 |
| mt41aco210 | Ud | Interruptor de nível de 10 A, com bóia, contrapeso e cabo. (material) | 2.000 | 13.30 | 26.60 |
| mt37sve010f | Ud | Válvula de esfera de latão niquelado para enroscar de 1 1/2". (material) | 1.000 | 21.57 | 21.57 |
| mt37svm010a | Ud | Válvula de borboleta de ferro fundido, DN 50 mm. (material) | 1.000 | 33.56 | 33.56 |
| mo008 | h | Oficial de 1ª canalizador. (mão de obra) | 6.007 | 17.77 | 106.74 |
| mo107 | h | Ajudante de canalizador. (mão de obra) | 6.007 | 16.79 | 100.86 |
| % | % | Custos directos complementares | 2 % | 2122.01 | 42.44 |
|  |  | Custos directos |  |  | 2164.45 |
