# Betão de limpeza

- Propriedade do ficheiro: CYPE Ingenieros S.A.
- Formato: FIEBDC-3/2016
- Programa: Gerador de preços para construção civil. CYPE Ingenieros, S.A.
- Data: 21/10/2021
- Moeda: EUR
- Custos indirectos: 3 %
- IVA: 23 %

## C Fundações

### CH Betões, aços e cofragens

#### CHH Betões

**CHH005** m³ Betão de limpeza.
Betão C12/15 (X0(P); D12; S3; Cl 1,0), fabricado em central e betonagem desde camião, para formação de camada de betão de limpeza e nivelamento da base da fundação, no fundo da escavação previamente realizada.
Inclui: Marcação. Colocação de pontos e/ou formação de mestras. Betonagem e compactação do betão. Remate e nivelamento do betão.
Critério de medição de projecto: Volume teórico, segundo documentação gráfica de Projecto.
Critério de medição de obra: Medir-se-á o volume teórico executado segundo especificações de Projecto, sem incluir os incrementos por excessos de escavação não autorizados.

| Código | Un | Descrição | Rendimento | Preço | Importância |
|---|---|---|---|---|---|
| mt10hmf020ab | m³ | Betão simples C12/15 (X0(P); D12; S3; Cl 1,0), fabricado em central, segundo NP EN 206-1. (material) | 1.05 | 91.25 | 95.813 |
| mo045 | h | Oficial de 1ª estruturista, em trabalhos de betonagem. (mão de obra) | 0.075 | 20.01 | 1.501 |
| mo092 | h | Ajudante de estruturista, em trabalhos de betonagem. (mão de obra) | 0.15 | 19.53 | 2.930 |
| % | % | Custos directos complementares | 2 % | 100.244 | 2.005 |
|  |  | Custos directos |  |  | 102.249 |

Resíduos:
- colocação: mt10hmf020ab Betão simples C12/15 (X0(P); D12; S3; Cl 1,0), fabricado em central, segundo NP EN 206-1; factor de resíduo 0.0032318

## Recursos

**mt10hmf020ab** m³ Betão simples C12/15 (X0(P); D12; S3; Cl 1,0), fabricado em central, segundo NP EN 206-1
Dados técnicos: Custo energético 1104.000 MJ; Emissão de CO2 207.000 kg; Código LER 17 01 01; Massa do elemento 2300 kg; Volume 1.533333 m3
