# Fosso de ascensor ao nível da fundação

- Propriedade do ficheiro: CYPE INGENIEROS, S.A.
- Formato: FIEBDC-3/2002
- Moeda: EUR
- Custos indirectos: 3.00 %
- IVA: 23.00 %

**CVF010** m³ Fosso de ascensor ao nível da fundação, através de caixa de betão armado, realizada com betão C25/30 (XC1(P); D12; S3; Cl 0,4) fabricado em central, e betonagem desde camião, e aço A400 NR, com uma quantidade aproximada de 50 kg/m³. Inclusive armaduras para execução das vigas perimetrais e dos reforços, armaduras de arranque, arame de atar, separadores e líquido descofrante para evitar a aderência do betão à cofragem.
Fosso de ascensor ao nível da fundação, através de caixa de betão armado, realizada com betão C25/30 (XC1(P); D12; S3; Cl 0,4) fabricado em central, e betonagem desde camião, e aço A400 NR, com uma quantidade aproximada de 50 kg/m³. Inclusive armaduras para execução das vigas perimetrais e dos reforços, armaduras de arranque, arame de atar, separadores e líquido descofrante para evitar a aderência do betão à cofragem.
Inclui: Implantação e traçado dos elementos. Colocação de separadores e fixação das armaduras. Montagem do sistema de cofragem. Betonagem e compactação do betão. Desmontagem do sistema de cofragem. Cura do betão.
Critério de medição de projecto: Volume medido sobre as secções teóricas de cálculo, segundo documentação gráfica de Projecto.
Critério de medição de obra: Medir-se-á o volume teórico executado segundo especificações de Projecto.
Critérios considerados na determinação do preço da unidade de obra: O preço inclui o montagem e desmontagem do sistema de cofragem, a elaboração da armadura (corte, dobragem e moldagem de elementos) em fábrica e o montagem no lugar definitivo da sua colocação em obra.

| Código | Un | Descrição | Rendimento | Preço | Importância |
|---|---|---|---|---|---|
| mt08eme040 | m² | Painéis metálicos de várias dimensões, para cofragem de elementos de betão. (material) | 0.025 | 52.00 | 1.30 |
| mt50spa052b | m | Pranchão de madeira de pinho, de 20x7,2 cm. (material) | 0.100 | 4.39 | 0.44 |
| mt50spa081a | Ud | Escora metálica telescópica, até 3 m de altura. (material) | 0.065 | 13.37 | 0.87 |
| mt08eme051a | m | Fita de aço galvanizado, para cofragem metálica. (material) | 0.500 | 0.29 | 0.15 |
| mt08var050 | kg | Arame galvanizado para atar, de 1,30 mm de diâmetro. (material) | 0.450 | 1.10 | 0.50 |
| mt08var060 | kg | Pregos de aço de 20x100 mm. (material) | 0.500 | 7.00 | 3.50 |
| mt08dba010b | l | Agente desmoldante, à base de óleos especiais, emulsionante em água para cofragens metálicas, fenólicas ou de madeira. (material) | 0.150 | 1.98 | 0.30 |
| mt07sep010ab | Ud | Separador homologado de plástico para armaduras de fundações de vários diâmetros. (material) | 4.000 | 0.13 | 0.52 |
| mt07aco020d | Ud | Separador homologado para muros. (material) | 8.000 | 0.06 | 0.48 |
| mt07aco040b | kg | Armadura elaborada em fábrica com aço em varões nervurados, A400 NR, de vários diâmetros. (material) | 50.000 | 0.78 | 39.00 |
| mt10haf020bgngc | m³ | Betão C25/30 (XC1(P) D12; S3; Cl 0,4), fabricado em central, segundo NP EN 206-1. (material) | 1.100 | 83.08 | 91.39 |
| mo044 | h | Oficial de 1ª cofrador. (mão de obra) | 1.516 | 18.05 | 27.36 |
| mo091 | h | Ajudante de cofrador. (mão de obra) | 2.022 | 17.64 | 35.67 |
| mo043 | h | Oficial de 1ª armador de ferro. (mão de obra) | 0.162 | 18.05 | 2.92 |
| mo090 | h | Ajudante de armador de ferro. (mão de obra) | 0.243 | 17.64 | 4.29 |
| mo045 | h | Oficial de 1ª estruturista, em trabalhos de betonagem. (mão de obra) | 0.253 | 18.05 | 4.57 |
| mo092 | h | Ajudante de estruturista, em trabalhos de betonagem. (mão de obra) | 0.505 | 17.64 | 8.91 |
| % | % | Custos directos complementares | 2 % | 222.17 | 4.44 |
|  |  | Custos directos |  |  | 226.61 |
