# Base de betão

- Propriedade do ficheiro: CYPE Ingenieros S.A.
- Formato: FIEBDC-3/2016
- Programa: Gerador de preços para construção civil. CYPE Ingenieros, S.A.
- Data: 21/10/2021
- Moeda: EUR
- Custos indirectos: 3 %
- IVA: 23 %

## H Remates e trabalhos auxiliares

### HB Bases

#### HBH De betão

**HBH010** Ud Base de betão.
Base de betão armado, de 150x100x16 cm, composta de betão C25/30 (XC1(P); D12; S3; Cl 0,4) fabricado em central, e betonagem com grua, malha electrossoldada AR42 100x300 mm de aço A500 EL, aro perimetral de perfil de aço laminado a quente e camada separadora de geotêxtil não tecido.
Inclui: Marcação e traçado da base. Colocação do geotêxtil. Colocação e fixação do aro. Colocação das armaduras com separadores homologados. Betonagem e compactação do betão. Nivelamento da camada de compressão. Cura do betão.
Critério de medição de projecto: Número de unidades previstas, segundo documentação gráfica de Projecto.
Critério de medição de obra: Medir-se-á o número de unidades realmente executadas segundo especificações de Projecto.

| Código | Un | Descrição | Rendimento | Preço | Importância |
|---|---|---|---|---|---|
| mt14gsa010dg | m² | Geotêxtil não tecido sintético, termosoldado, de polipropileno-polietileno, de 125 g/m². (material) | 1.76 | 0.8 | 1.408 |
| mt07ala010dea | kg | Aço laminado EN 10025 S275JR, em perfis laminados a quente, peças simples, para aplicações estruturais, acabamento com primário antioxidante. Trabalhado e montado em oficina, para colocar em obra. (material) | 94 | 1.3 | 122.200 |
| mt07ame020ddc | m² | Malha electrossoldada AR42 100x300 mm, com arames longitudinais de 4,2 mm de diâmetro e arames transversais de 4,2 mm de diâmetro, aço A500 EL. (material) | 1.65 | 1.64 | 2.706 |
| mt10haf020bgngc | m³ | Betão C25/30 (XC1(P); D12; S3; Cl 0,4), fabricado em central, segundo NP EN 206-1. (material) | 0.264 | 83.08 | 21.933 |
| mo042 | h | Oficial de 1ª estruturista. (mão de obra) | 0.282 | 20.01 | 5.643 |
| mo089 | h | Ajudante de estruturista. (mão de obra) | 0.282 | 19.53 | 5.507 |
| % | % | Custos directos complementares | 2 % | 159.397 | 3.188 |
|  |  | Custos directos |  |  | 162.585 |

Resíduos:
- colocação: mt14gsa010dg Geotêxtil não tecido sintético, termosoldado, de polipropileno-polietileno, de 125 g/m²; factor de resíduo 0.07
- colocação: mt07ala010dea; factor de resíduo 0.02112
- colocação: mt07ame020ddc; factor de resíduo 0.0488648
- colocação: mt10haf020bgngc Betão C25/30 (XC1(P); D12; S3; Cl 0,4), fabricado em central, segundo NP EN 206-1; factor de resíduo 0.00332157

## Recursos

**mt14gsa010dg** m² Geotêxtil não tecido sintético, termosoldado, de polipropileno-polietileno, de 125 g/m²
Dados técnicos: Custo energético 14.343 MJ; Emissão de CO2 0.693 kg; Código LER 17 02 03; Massa do elemento 0.125 kg; Volume 0.000208 m3
Resíduos:
- embalagem: re170203 Plástico. (componente de resíduo); rendimento 0.05 kg; Código LER 17 02 03; Massa do elemento 1 kg; Volume 0.001667 m3

**mt07ala010dea** kg Aço laminado EN 10025 S275JR
Dados técnicos: Custo energético 9.830 MJ; Emissão de CO2 0.510 kg; Código LER 17 04 05; Massa do elemento 1 kg; Volume 0.000476 m3

**mt07ame020ddc** m² Malha electrossoldada AR42 100x300 mm
Dados técnicos: Custo energético 14.254 MJ; Emissão de CO2 0.740 kg; Código LER 17 04 05; Massa do elemento 1.45 kg; Volume 0.00069 m3

**mt10haf020bgngc** m³ Betão C25/30 (XC1(P); D12; S3; Cl 0,4), fabricado em central, segundo NP EN 206-1
Dados técnicos: Custo energético 1104.000 MJ; Emissão de CO2 207.000 kg; Código LER 17 01 01; Massa do elemento 2300 kg; Volume 1.533333 m3
