# Revestimento de pavimento industrial, sistema MasterTop PG "Master Builders Solutions"

- Propriedade do ficheiro: CYPE Ingenieros S.A.
- Formato: FIEBDC-3/2016
- Programa: Gerador de preços para construção civil. CYPE Ingenieros, S.A.
- Data: 21/10/2021
- Moeda: EUR
- Custos indirectos: 3 %
- IVA: 23 %

## R Revestimentos

### RS Pavimentos

#### RSI Sistemas de pavimentos industriais e decorativos

**RSI025** m² Revestimento de pavimento industrial, sistema MasterTop PG "Master Builders Solutions".
Revestimento de pavimento industrial, realizado sobre base de betão endurecido, com o sistema MasterTop 135 PG "Master Builders Solutions", apto para estacionamentos, em interiores, através da aplicação sucessiva de: argamassa, MasterEmaco P 200 "Master Builders Solutions", como ponte de aderência, (2 kg/m²); camada base de 10 mm de espessura com argamassa fluida de presa rápida, MasterTop 135 PG "Master Builders Solutions", CT - C60 - F10 - A6, segundo EN 13813, cor cinzento (20 kg/m²); líquido redutor da evaporação e melhorador superficial MasterKure 111 WB "Master Builders Solutions", cor amarelo fluorescente (0,15 l/m²) e acabamento superficial através de afagamento e polimento mecânicos.
Inclui: Limpeza da superfície suporte. Implantação das juntas e panos de trabalho. Aplicação da argamassa. Aplicação da camada de desgaste. Espalhamento do líquido redutor da evaporação e melhorador superficial. Afagamento mecânico da superfície. Cura do betão. Limpeza final do pavimento.
Critério de medição de projecto: Superfície medida em projecção horizontal, segundo documentação gráfica de Projecto.
Critério de medição de obra: Medir-se-á, em projecção horizontal, a superfície realmente executada segundo especificações de Projecto.
Critérios considerados na determinação do preço da unidade de obra: O preço não inclui a superfície suporte nem a execução e a vedação das juntas.

| Código | Un | Descrição | Rendimento | Preço | Importância |
|---|---|---|---|---|---|
| mt09reh010d | kg | Argamassa, MasterEmaco P 200 "Master Builders Solutions", à base de cimentos especiais, resinas e inertes seleccionados, permeável ao vapor de água e com alta resistência a ciclos de gelo-degelo, como ponte de aderência para materiais cimentícios sobre betão. (material) | 2 | 1.14 | 2.280 |
| mt09bnc015d | kg | Argamassa fluida de presa rápida, MasterTop 135 PG "Master Builders Solutions", CT - C60 - F10 - A6, segundo EN 13813, cor cinzento, composta de cimento e aditivos, com resistência aos sulfatos, aos álcalis e à água do mar e uma resistência à abrasão segundo o método de Böhme EN 13892-3 de 6 cm³ / 50 cm². (material) | 20 | 0.98 | 19.600 |
| mt09bnc018a | l | Líquido redutor da evaporação e melhorador superficial MasterKure 111 WB "Master Builders Solutions", cor amarelo fluorescente, para pavimentos de betão. (material) | 0.15 | 12.26 | 1.839 |
| mq06pym020 | h | Misturadora-bombeadora para argamassas autonivelantes. (equipamento) | 0.2 | 10.2 | 2.040 |
| mq06fra010 | h | Talocha mecânica de betão. (equipamento) | 0.25 | 5.07 | 1.268 |
| mq06aca030 | h | Polidora para pavimentos de betão, composta por pratos giratórios aos que se acoplam uma série de mós abrasivas diamantadas, refrigeradas com água, com sistema de aspiração. (equipamento) | 0.2 | 13.25 | 2.650 |
| mo121 | h | Oficial de 1ª aplicador de pavimentos industriais. (mão de obra) | 0.8 | 19.19 | 15.352 |
| mo122 | h | Ajudante de aplicador de pavimentos industriais. (mão de obra) | 0.8 | 18.74 | 14.992 |
| % | % | Custos directos complementares | 2 % | 60.021 | 1.200 |
|  |  | Custos directos |  |  | 61.221 |

Resíduos:
- colocação: mt09reh010d; factor de resíduo 0.021
- colocação: mt09bnc015d; factor de resíduo 0.021

## Recursos

**mt09reh010d** kg Argamassa, MasterEmaco P 200 "Master Builders Solutions"
Dados técnicos: Custo energético 2.757 MJ; Emissão de CO2 0.186 kg; Código LER 17 01 01; Massa do elemento 1 kg; Volume 0.000667 m3
Resíduos:
- embalagem: re150101 Embalagens de papel e cartão. (componente de resíduo); rendimento 0.014 kg; Código LER 15 01 01; Massa do elemento 1 kg; Volume 0.001333 m3
- embalagem: re170201 Madeira. (componente de resíduo); rendimento 0.004 kg; Código LER 17 02 01; Massa do elemento 1 kg; Volume 0.000909 m3
- embalagem: re170203 Plástico. (componente de resíduo); rendimento 0.003 kg; Código LER 17 02 03; Massa do elemento 1 kg; Volume 0.001667 m3

**mt09bnc015d** kg Argamassa fluida de presa rápida
Dados técnicos: Custo energético 7.657 MJ; Emissão de CO2 0.486 kg; Código LER 17 01 01; Massa do elemento 1 kg; Volume 0.000667 m3
Resíduos:
- embalagem: re150101 Embalagens de papel e cartão; rendimento 0.014 kg
- embalagem: re170201 Madeira; rendimento 0.004 kg
- embalagem: re170203 Plástico; rendimento 0.003 kg
