# Reparação de revestimento de telhas em cobertura inclinada

- Propriedade do ficheiro: CYPE Ingenieros S.A.
- Formato: FIEBDC-3/2016
- Programa: Gerador de preços para construção civil. CYPE Ingenieros, S.A.
- Data: 14/03/2022
- Moeda: EUR
- Custos indirectos: 3 %
- IVA: 23 %

## Q Coberturas

### QT Inclinadas

#### QTY Reparações e reforços

**QTY010** m² Reparação de revestimento de telhas em cobertura inclinada.
Reparação de revestimento de telhas em cobertura inclinada, retirando as telhas deterioradas e reparando com telhas canudo cerâmicas, acabamento com engobe cor vermelho, 40,8x15x11,6 cm, fixadas com espuma de poliuretano; e carga de entulho para camião ou contentor.
Inclui: Remoção das telhas danificadas. Limpeza e preparação da superfície. Fixação das telhas com espuma. Remoção e armazenamento do material desmontado. Carga de entulho para camião ou contentor.
Critério de medição de projecto: Superfície medida segundo documentação gráfica de Projecto.
Critério de medição de obra: Medir-se-á a superfície realmente executada segundo especificações de Projecto.

| Código | Un | Descrição | Rendimento | Preço | Importância |
|---|---|---|---|---|---|
| mt13tac050a | Ud | Telha canudo cerâmica, acabamento com engobe cor vermelho, 40,8x15x11,6 cm, segundo EN 1304. (material) | 10 | 0.61 | 6.100 |
| mt13blw110a | Ud | Aerossol de 750 cm³ de espuma de poliuretano, de 22,5 kg/m³ de densidade, 140% de expansão, 18 N/cm² de resistência à tracção e 20 N/cm² de resistência à flexão, condutibilidade térmica 0,04 W/(m°C), estável de -40°C a 100°C; para aplicar com pistola; segundo EN 13165. (material) | 0.125 | 7.2 | 0.900 |
| mt13blw104 | Ud | Gancho para fixação de telhas em ripa. (material) | 5 | 0.05 | 0.250 |
| mo020 | h | Oficial de 1ª construção. (mão de obra) | 0.438 | 20.15 | 8.826 |
| mo113 | h | Operário não qualificado construção. (mão de obra) | 0.219 | 19.06 | 4.174 |
| % | % | Custos directos complementares | 2 % | 20.250 | 0.405 |
|  |  | Custos directos |  |  | 20.655 |

Resíduos:
- colocação: mt13blw110a; factor de resíduo 0.024

## Recursos

**mt13blw110a** Ud Aerossol de 750 cm³ de espuma de poliuretano
Dados técnicos: Custo energético 4.178 MJ; Emissão de CO2 0.208 kg; Código LER 17 06 04; Massa do elemento 0.01875 kg; Volume 0.000031 m3
Resíduos:
- embalagem: re150104 Embalagens de metal. (componente de resíduo); rendimento 0.15 kg; Código LER 15 01 04; Massa do elemento 1 kg; Volume 0.001667 m3
